# sk 15-05_DKW_MCH
Angebotsaufforderung (GAEB DA XML 3.3, DA83)
Projekt: sk 15-05
Beschreibung: Erweiterungsneubau Matthias-Claudius-Heim
Währung: EUR
Vergabeart: Offenes Verfahren
Eröffnung: 03.03.2026 10:00:00
Ende der Zuschlagsfrist: 02.05.2026
Abgabeort: Würzburg
Ausführungsende: 19.05.2023
Auftragsdatum: 08.09.2023
Auftraggeber: Diakonisches Werk Wuerzburg e.V., Friedrich-Ebert-Ring 24, 97072 Würzburg; Vergabenummer: sk 15-05_09
Erstellt mit: Build 6.0.2407.17, ARCHITEXT Pallas®, 30.01.2026

## ERGÄNZUNG DER ANGEBOTSANFORDERUNG

## Anfragen
Anfragen ausschl. über die ausschreibende Stelle:
Diakonisches Werk Würzburg e.V.
Friedrich-Ebert-Ring 24
97072 Würzburg

## Hinweise und Auskünfte zu den Verdingungsunterlagen
Hinweise und Auskünfte zu den Verdingungsunterlagen

Rechtzeitig beantragte Auskünfte werden spätestens 6 Kalendertage, in Fällen besonderer Dringlichkeit 4
Kalendertage vor Ablauf der Angebotsfrist erteilt.

## Produkte aus Mitgliedstaaten des Europäischen Wirtschaftsraumes
Produkte aus Mitgliedstaaten des Europäischen Wirtschaftsraumes

Produkte aus Mitgliedstaaten des Europäischen Wirtschaftsraumes (EWR), welche den technischen Vertragsbedingungen der VOB sowie der Leistungsbeschreibung nicht entsprechen, werden einschließlich der im Herstellerland durchgeführten und belegten Prüfungen und Überwachungen als gleichwertig behandelt, wenn mit ihnen das geforderte Schutzniveau -die Sicherheit, Gesundheit und Gebrauchstüchtigkeit betreffend- gleichermaßen und dauerhaft erzielt wird. Auf Verlangen hat der Bieter bzw. Auftragnehmer die Unterlagen über die Prüfung und Überwachung der Produkte dem Auftraggeber in deutscher Sprache unverzüglich vorzulegen.

## Ende der Ergänzung der Angebotsanforderung

## WEITERE BESONDERE VERTRAGSBEDINGUNGEN (WBVB)
WEITERE BESONDERE VERTRAGSBEDINGUNGEN (WBVB)

in Fortführung des Formblattes 214.H - Besondere Vertragsbedingungen
Ziff 10 (fortlaufend nummeriert)

## Nr. 1 Nicht genormte Baustoffe
Nr. 1 Nicht genormte Baustoffe

Der Auftragnehmer hat dem Auftraggeber den Nachweis der Überwachung (Güteüberwachung) der zu liefernden Stoffe und Bauteile entsprechend den betreffenden DIN- bzw. EN-Normen zu erbringen. Diese Forderung gilt für nicht genormte Stoffe und Bauteile als erfüllt, wenn ein Güteschutzzeichen einer anerkannten Überwachungs-/ Güteschutzgemeinschaft vorliegt. Können diese Voraussetzungen nicht erfüllt werden, ist die Genehmigung des AG vor dem Einbau dieser Stoffe und Bauteile einzuholen.

## Nr. 2 Produkte innerhalb der Produktgruppe
Nr. 2 Produkte innerhalb der Produktgruppe

Die angebotenen Produkte in einer Produktgruppe müssen, sofern in der Leistungsbeschreibung nicht anders beschrieben, von einem Hersteller sein. Dies ist aus gestalterischen und technischen Gründen sowie der einheitlichen Lagerhaltung für Ersatzteile zwingend erforderlich.

## Nr. 3 Übergabe von Ausführungszeichnungen
Nr. 3 Übergabe von Ausführungszeichnungen

Die Ausführungszeichnungen werden in Papierform 2-fach übergeben.
Auf Wunsch können vorhandene CAD-Zeichnungen, zumeist Grundriss- und Schnittzeichnungen auch im PDF-Format und nötigenfalls im DXF-/ DWG-Format übergeben werden.

## Nr. 4 Baufristenplan
Nr. 4 Baufristenplan

Der Auftragnehmer hat einen Baufristenplan als Balkenplan über seine vertraglichen Leistungen zu erstellen, anhand dessen die Einhaltung der Vertragsfristen nachgewiesen und überwacht werden kann.

Die Festlegungen des Auftraggebers, z.B. zur baufachlichen oder terminlichen Koordinierung mit den übrigen Leistungsbereichen, sind zu berücksichtigen. Bei Änderungen der Vertragsfristen oder bei erheblichen Abweichungen von sonstigen Festlegungen ist der Plan unverzüglich zu bearbeiten.

Der Plan ist dem Auftraggeber 12 Werktage nach Auftragserteilung, bei Überarbeitung unverzüglich jeweils in 3-facher Fertigung zu übergeben.

## Nr. 5 Unfallverhütungsvorschriften
Nr. 5 Unfallverhütungsvorschriften

Es wird ausdrücklich auf die Einhaltung der Unfallverhütungsvorschriften der Berufsgenossenschaft Bayern und Sachsen hingewiesen.

## Nr. 6 Sicherheits- und Gesundheitsschutzplan
Nr. 6 Sicherheits- und Gesundheitsschutzplan

Auf die Beachtung des auf der Baustelle aushängenden Sicherheits- und Gesundheitsschutzplanes wird ausdrücklich hingewiesen. Die Überwachung der ordnungsgemäßen Abwicklung aller Arbeiten hinsichtlich der Baustellensicherheit wird durch einen benannten Koordinator nach Baustellen-Verordnung Paragraph 3 Abs. 1 vorgenommen.

## Nr. 7 Ver- und Entsorgungsanschlüsse der Baustelle
Nr. 7 Ver- und Entsorgungsanschlüsse der Baustelle

Versorgungsanschlüsse der Baustelle für Baustrom und Wasser und Entsorgungsanschlüsse für Abwasser sind auf der Baustelle vorhanden.

Die Entnahme hat mit geeigneten, vom AN zu stellenden Messgeräten oder Zählern sowie Sicherheitseinrichtungen gem. Trinkwasserverordnung an Wasserentnahmestellen in Abstimmung mit dem Technischen Betrieb/ Bauherrn zu erfolgen. (s- LV-Positionen Baustelleneinrichtung)

Die Kosten für den Verbrauch trägt der AN anteilig
Die entstehenden Kosten werden anteilig von der Abrechnungssumme der Schlussrechnung mit 0,2 %
für Wasser und 0,2 % für Baustrom in Abzug gebracht.
(Nebenleistung des AG)

Der AN muss mit dem ihm zur Verfügung gestellten Wasser und Energien sparsam umgehen. Die Anschlüsse für Wasser und Energie dürfen nur für den in Verbindung mit den Ausführungsarbeiten stehenden Verbrauch kostenlos benutzt werden. Die Beleuchtung und Beheizung von Aufenthalts- und Sanitärräumen des Auftragnehmers sind hierin eingeschlossen. Die behelfsmäßigen Anschlüsse und Verteilungen müssen während der gesamten Bauzeit gewartet und vor der Endabnahme abgebaut werden. Die benutzten Anlagen müssen wieder in ihren ursprünglichen Zustand versetzt werden.

## Nr. 8 Unterbrechung von vorh. Ver- und Entsorgungsleitungen
Nr. 8 Unterbrechung von vorh. Ver- und Entsorgungsleitungen

Ist es im Zuge der Arbeiten notwendig, vorhandene Ver- und Entsorgungsleitungen zu unterbrechen bzw. abzuschalten, ist dies der Bauleitung und dem für die Ver- und Entsorgungsleitungen zuständigen Träger mindestens 5 Werktage vorher, wenn nichts anderes vereinbart wird, mündlich und schriftlich mitzuteilen.

Es ist dafür Sorge zu tragen, dass bei einer Unterbrechung der Ver- und Entsorgungsleitungen die Ver- und Entsorgung benachbarter Bereiche unbeeinträchtigt bleibt.

Unvorhergesehene Unterbrechungen (Beschädigungen) von Ver- und Entsorgungsleitungen durch den AN sind der Bauleitung und dem für die Ver- und Entsorgungsleitungen zuständigen Träger unverzüglich mitzuteilen.

## Nr. 9 Koordination der Arbeiten auf der Baustelle
Nr. 9 Koordination der Arbeiten auf der Baustelle

Bei dem Bauvorhaben wird die Baustellenverordnung -BaustellV- angewendet. Es ist ein Sicherheitskoordinator nach BaustellV tätig. Er hat ebenso die Aufgabe, auf mögliche Nichteinhaltung der Vorschriften des Arbeitsschutzes hinzuweisen. Diese Hinweise, der Sicherheits- und Gesundheitsschutzplan sowie eine für die Baustelle gültige Baustellenordnung sind zu beachten.

Die Sprache auf der Baustelle ist deutsch. Beschäftigt der Auftragnehmer Personen, die der deutschen Sprache nicht mächtig sind, so hat er sicherzustellen, dass eine dolmetschende Person anwesend ist.

## Nr. 10 Bereitstellung sanitäre Einrichtung
Nr. 10 Bereitstellung sanitäre Einrichtung

Ein Baustellen WC wird für sämtliche Gewerke von der Rohbaufirma geliefert und vorgehalten und zur Gebrauchsüberlassung für alle beteiligeten Firmen über die Dauer der gesamten Baumaßnahme zur
Verfügung gestellt. Die entstehenden Kosten, einschl. Unterhalt und Wartung, sowie Reinigung werden anteilig von der Abrechnungssumme der Schlussrechnung mit 0,1 % in Abzug gebracht. (Nebenleistung des AG)

## Nr. 11 Einrichtung von Unterkünften
Nr. 11 Einrichtung von Unterkünften

Unterkünfte wie Schlafräume und Aufenthaltsräume für die Freizeit dürfen in der Liegenschaft, in der sich die Baustelle befindet, nicht eingerichtet werden.

## Nr. 12 Bauleiter
Nr. 12 Bauleiter

Auf der Baustelle muss während der Ausführungszeiten des AN eine fachlich qualifizierte deutschsprachige Aufsichtsperson des AN anwesend sein.

## Nr. 13 Baustellenbesprechungen
Nr. 13 Baustellenbesprechungen

Der Auftragnehmer hat zu den Baustellenbesprechungen, die der Auftraggeber regelmäßig durchführt, einen bevollmächtigten Vertreter zu entsenden. Die Besprechungen finden jeweils wöchentlich nach Bedarf statt.

## Nr. 14 Bautagebuch
Nr. 14 Bautagebuch

Es wird festgelegt, dass der Auftragnehmer ein Bautagebuch zu führen hat. Die Bautageberichte müssen alle Angaben enthalten, die für die Ausführung und Abrechnung des Auftrages von Bedeutung sind.

## Nr. 15 Nachträge
Nr. 15 Nachträge

Für zusätzliche oder geänderte Leistungen, die nicht im LV enthalten sind, ist vom AN ein Nachtragsangebot zu erstellen. Dieses Nachtragsangebot wird vom AG geprüft und ggf. beauftragt.

Nachtragspositionen sollen in fortlaufender Nummerierung des jeweiligen Abschnitts angelegt werden. Beispiel:
01.02.0010 = letzte LV-Position des Abschnitts
01.02.0011.N = 1. Nachtrag-Pos. zu diesem Abschnitt

Alternativ können Nachträge in einem eigenen Abschnitt zusammengefasst werden. Beispiel:
50 = Nachträge
50.01 = Nachtrag 1
50.01.0001 = 1. Position in Nachtrag 1
50.02 = Nachtrag 2
50.02.0001 = 1. Position in Nachtrag 2

Nachtragsangebote sind wenn möglich zusätzlich als GAEB-Datei zu liefern.

## Nr. 16 Anordnung von Stundenlohnarbeiten
Nr. 16 Anordnung von Stundenlohnarbeiten

Stundenlohnarbeiten sind erst nach schriftlicher Anordnung des Auftraggebers zu beginnen. Der Umfang der im Einzelfall zu erbringenden Leistungen wird bei der Anordnung festgelegt. Die Stundenlohnzettel sind werktäglich einzureichen.

Stundenlohnarbeiten werden nur vergütet, wenn sie als solche vor ihrem Beginn ausdrücklich vereinbart worden sind (VOB/B § 2 Abs. 10).

## Nr. 17 Abkürzungsverzeichnis für Mengeneinheiten
Nr. 17 Abkürzungsverzeichnis für Mengeneinheiten

a  -  Jahr (lat. annus)
cm  -  Zentimeter
cm2  -  Quadratzentimeter
d  -  Tag (lat. dies)
h  -  Stunde (lat. hora)
Jr  -  Jahr (dt. Jahr)
kg  -  Kilogramm
km  -  Kilometer
km2  -  Quadratkilometer
kwh  -  Kilowattstunde
kWp  -  Kilowatt-Peak
l  -  Liter
m  -  Meter
m2  -  Quadratmeter
m3  -  Kubikmeter
mm  -  Millimeter
Mt  -  Monat (dt. Monat)
psch  -  Pauschal
St  -  Stück
t  -  Tonne
Wo  -  Wochen
md  -  Meter x Tag
mMt  -  Meter x Monat
mWo  -  Meter x Woche
m2d  -  Quadratmeter x Tag
m2Mt  -  Quadratmeter x Monat
m2Wo  -  Quadratmeter x Woche
m3d  -  Kubikmeter x Tag
m3Mt  -  Kubikmeter x Monat
m3Wo  -  Kubikmeter x Woche
Sth  -  Stück x Stunde (Stück x hora)
Std  -  Stück x Tag (Stück x dies)
StMt  -  Stück x Monat
StWo  -  Stück x Woche
St/M  -  Stück pro Monat
St/J  -  Stück pro Jahr

## Ende der Weiteren Besonderen Vertragsbedingungen

## TECHNISCHE VERTRAGSBEDINGUNGEN

## Lage von Leitungen, Kabeln und dgl.
Lage von Leitungen, Kabeln und dgl.

Der AN hat sich vor Ausführung der Arbeiten über die Lage von Leitungen, Kabeln, Dränen, Kanälen und dgl. beim AG und bei den für die Ver- und Entsorgungsanlagen zuständigen Trägern bzw. dem Technischen Betrieb der jeweiligen Liegenschaft anhand der ausliegenden Bestandspläne und den dazu ergangenen Anweisungen zu unterrichten.

## Abfallmaterial / Entsorgung
Abfallmaterial / Entsorgung

Abfall aus dem Bereich des AN (Baustellenabfälle z.B. Verpackungsmaterial, Reststoffe usw.) sowie nicht Schadstoff belasteter Abfall aus dem Bereich des AG bis zu einer Menge von 1 m3 ist, entsprechend den rechtlichen Vorschriften (z.B. örtliche Abfallsatzung), zu entsorgen (Nebenleistung nach Nr. 4.1.11 u. 4.1.12 der DIN 18299 VOB Teil C).

Das fachgerechte Entsorgen von Einbauteilen beinhaltet immer Zwischenlagerkosten, Abfuhr- und Deponiegebühren falls in den jeweiligen Positionen nicht anders beschrieben. Die Kosten sind in die Einheitspreise einzukalkulieren. Die Entsorgungsregelung entbindet den AN nicht von seiner Pflicht der arbeitstäglichen Reinigung der Baustelle. Die Baustelle ist immer zum Wochenende besenrein zu verlassen.

Eigene Abfälle aus der Leistungsausführung wie Verpackungen, leere Behälter und Gebinde, Brotzeitabfälle, verbrauchtes Werkzeug, Material- ab- und -verschnitt und unbrauchbare Arbeitsmaterialien sind in Eigenverantwortung des AN täglich von der Baustelle zu entfernen und einer fachgerechten Entsorgung zuzuführen.

## Entsorgung von Abbruchmaterialien (Gebührenübernahme durch AN)
Entsorgung von Abbruchmaterialien (Gebührenübernahme durch AN)

Vorsorglich wird darauf hingewiesen, dass die sich aus Abschnitt 4.1.11 der ATV DIN 18299 ergebenden Verpflichtungen des Auftragnehmers (AN) durch nachstehende Regelungen nicht eingeschränkt werden.

Nach Art. 2 des Bayer. Abfallwirtschaftsgesetzes sind wieder verwertbare Abbruchmaterialien zur Abfallminderung zu verwerten und Schadstoffbelastete Materialien ordnungsgemäß zu entsorgen.

Es wird ausdrücklich darauf hingewiesen, dass nach § 9 des Kreislaufwirtschaftsgesetzes (KrwG) ein Vermischungsverbot von Abfällen gilt. Die Vermischung, einschließlich der Verdünnung gefährlicher Abfälle mit anderen Kategorien ist unzulässig. Des Weiteren ist beim Umgang mit Abfällen darauf zu achten, dass unsachgemäße Vermischung von mineralischen Rückbaumassen mit anhaftenden Schadstoffen vermieden wird. Bei Lagerung und evtl. Umschlag ist ebenfalls darauf zu achten, dass keine weiteren Massen verunreinigt werden. Bei unsachgemäßer Vermischung sind die dadurch entstandenen Kosten durch den AN zu tragen.

Schadstoffbelastete Materialien sind z.B.:
- Teerpappen, Teerfolien, Gussasphaltestriche, PVC-Bodenbeläge
- Farb- und Anstrichmittel, soweit sie Wasser gefährdend sind
- Abbruchhölzer und Holzbauteile, die mit Schadstoff belasteten Farb-
  und Anstrichmitteln gestrichen und beschichtet sind
- belastetes Abbruch- oder Bodenmaterial

Der fachgerechte Abtransport der Materialien zur Deponie/ Verwertungsstelle und die Entsorgung wird dem Auftragnehmer übertragen. Die Gebühren/ Entsorgungskosten der Deponie/Verwertungsstelle sind in die Positionen einzurechnen. Alle Teilleistungen der Entsorgung sind einzurechnen, sofern in einzelnen Positionen nicht eine andere Regelung getroffen ist. Die Vergütung erfolgt erst nach Vorlage des Entsorgungsnachweises.

Zu jeder Ladung des zu vergütenden Deponiegutes von belastetem und unbelastetem Material hat der AN gem. Nachweisverordnung (NachwV) einen Nachweis zu führen.
Dieser Nachweis umfasst:
- Datum
- Menge (m3, t, Wiegeschein)
- Abfallschlüssel, Bezeichnung und Einstufung
- Angaben zur Baustelle
- Unterschrift

Bei gefährlichen Abfällen gilt die elektronische Nachweispflicht, einschließlich des dafür durchzuführenden elektronischen Begleitscheinverfahrens. Die Kosten für die elektronische Nachweisführung sind in die entsprechenden Positionen ebenfalls mit einzukalkulieren.

Das anfallende Abbruchmaterial ist auf der Baustelle vorsortiert zu lagern. Je nach Grad der Belastung ist das Material in Container zu füllen. Die Container sind in ausreichender Anzahl und Größe vom AN bereitzustellen und vorzuhalten. Die Container sind gegebenenfalls staubdicht abzuplanen. Vorgenannte Leistungen sind in die Einheitspreise einzukalkulieren.

Die Regelungen des FB 241 - Abfall sind zu beachten.

## Sauberkeit auf der Baustelle
Sauberkeit auf der Baustelle

Die Baustelle, der Baustellenbereich, deren Umfeld und die vom AN genutzten privaten und öffentlichen Verkehrsflächen sind sauber zu halten. Der AN ist dafür verantwortlich, dass die von ihm, seinen Subunternehmern oder einem von ihm beauftragten Dritten (z.B. Lieferanten) verursachten Verunreinigungen umgehend beseitigt werden. Eine Verschmutzung von Boden und Grundwasser ist auszuschließen. Farbreste, Säure, Laugen und sonstige Wasser gefährdende Stoffe dürfen nicht in die Kanalisation geleitet werden.

## Lager- und Arbeitsplätze
Lager- und Arbeitsplätze

Lager- und Arbeitsplätze stehen nur begrenzt zur Verfügung. Diese werden von der örtlichen Bauleitung zugewiesen. Die eigene Baustelleneinrichtung des AN ist mit der Bauleitung abzustimmen. Die Festlegung ist verbindlich einzuhalten. Beabsichtigt der AN, von den Festlegungen abzuweichen, hat er die Zustimmung der Bauleitung einzuholen. Die Lagerung chemischer und brennbarer Flüssigkeiten und Stoffe ist genehmigungspflichtig und nur bedingt möglich.

## Abgrenzung zu und Beachtung von Vor- und Folgeleistungen
Abgrenzung zu und Beachtung von Vor- und Folgeleistungen
sowie gleichzeitig laufenden Arbeiten

Die Leistungen sind in enger Abstimmung mit der Bauleitung sowie den für die Vor- und Folgeleistungen und gleichzeitig laufenden Arbeiten zuständigen Auftragnehmern auszuführen. Die baufachliche und terminliche Koordinierung ist zu berücksichtigen.

## Schutzmaßnahmen und feuergefährliche Arbeiten
Schutzmaßnahmen und feuergefährliche Arbeiten

Die für die Leistung erforderlichen Maßnahmen zum Schutz von Bauteilen, Einrichtungsgegenständen und
dgl. sind in die Einheitspreise einzurechnen einschl. der hierfür erforderlichen Stoffe und Materialien soweit sie in diesem Leistungsverzeichnis nicht in gesonderten Positionen erfasst sind.

Die Bereitstellung von Löschmitteln, Brandwache, etc. bei Schweißarbeiten, Lötarbeiten und Arbeiten mit Funkenflug, sowie Arbeiten mit offenem Feuer (Flammstrahlarbeiten), sind durch den AN vorzuhalten und sind in die Einheitspreise einzukalkulieren.

## Arbeits- und Schutzgerüste
Arbeits- und Schutzgerüste

Die Außenfassaden der zu bearbeitende Bereiche werden bauseits mit Arbeits- und Schutzgerüsten einschl. Dachfanggerüst eingerüstet. Die Arbeits- und Schutzgerüste Gerüstgruppe 3 können für die be schriebenen Arbeiten in Absprache mit der Bauleitung in der vorgegebenen Zeit genutzt werden. Die zulässige Belastbarkeit ist dabei zu beachten. Die Gerüste werden für die Nutzung durch Nachfolgearbeiten vorgehalten.

Sonstige erforderliche Außen-/Innengerüste, Arbeitshilfen, usw., für die Durchführung aller im Leistungsverzeichnis enthaltenen Arbeiten sind in Eigenverantwortung und nach Wahl des AN unter Einhaltung
technischer und Sicherheitsvorschriften in die Einheitspreise einzukalkulieren soweit nicht gesondert ausgeschrieben.

## Ende der Technischen Vertragsbedingungen

## BAUBESCHREIBUNG

## Baubeschreibung
Baubeschreibung

Bei dem geplanten Bauvorhaben handelt es sich um
die Modernisierung des Altbaus des Matthias- Claudius-
Heimes mit Umbau und Erweiterung
in 97072 Würzburg, Traubengasse 5 bis 7
Fl. Nr. 3389 / 4, 3391 / 5, 3393 / 8 und 3393 / 9

in diesem Leistungsverzeichnis:
- Trockenbauarbeiten

Der Erweiterungsbau besteht aus einem dreigeschossigen Baukörper.
Der Neubau wird mit einem Treppenhaus sowie einer
Aufzuganlage ausgestattet und an den bestehenden Zwischenbaukörper angebunden.
Neubau:
Grundriss- Abmessungen L= ca. 22,20m x B = ca. 11,65m
Bauhöhe: ca. 8,90 bzw. ca. 10,00m

Die drei Geschosse werden in Massivbauweise errichtet.
Das Gebäude ist nicht unterkellert.

Erdgeschoss  ( Rohbauraumlichte 2,66m )
1. Obergeschoss  ( Rohbauraumlichte 2,63m )
2. Obergeschoss  ( Rohbauraumlichte 2,63m )

Erdgeschoss:
Stahlbetonbodenplatte d= 20cm
Außenwände KS- Mauerwerk d= 24cm
mit WDVS
Innenwände KS- Mauerwerk d= 11,5, 17,5 bzw. 20cm
Stahlbetondecke über EG d= 22cm

1. Obergeschoss / 2. Obergeschoss
Außenwände KS- Mauerwerk d= 24cm
mit WDVS
Innenwände KS- Mauerwerk d= 11, 5, 17,5 bzw 20cm
Stahlbetondecken d= 22cm

Die Zufahrt zur Baustelle erfolgt ausschließlich über die Traubengasse
zum Baugrundstück.
Andere Zufahrtsmöglichkeiten sind nicht gegeben.
Die beengten Verhältnisse der Zufahrt von der Traubengasse
und der Traubengasse selbst schränken den Baustellenverkehr
insbesondere hinsichtlich der Materiallierferung ein.
Hierüber hat sich der Auftragnehmer vor Angebotsabgabe vor Ort zu
informieren.

siehe LV Anlage 2 - Übersicht Zufahrt

Nachforderungen infolge Unkenntnis der Örtlichkeit
werden nicht anerkannt.

Für Materiallagerung stehen auf dem Baugrundstück begrenzt Flächen zur Verfügung.
Grundsätzlich sind Bauschuttmaterialien und nicht mehr
benötigte Baumaterialen usw., umgehend zu beseitigen
und Materiallieferungen sollen ebenfalls zeitnah erfolgen,
um den Flächenbedarf möglichst zu minimieren.

Flächen, die für Materiallagerung und Baustelleneinrichtung
genutzt werden, müssen nach Beendigung der Baumaßnahme wieder in ihren ursprünglichen Zustand zurückversetzt werden.

Der Auftragnehmer hat sich vor Angebotsabgabe vor Ort
über Art und Umfang der Arbeiten,
sowie über Erschwernisse an Ort und Stelle
zu informieren - Insbesondere bezüglich Materialtransport
zum und in /auf das Gebäude.
Nachforderungen infolge Unkenntnis der Örtlichkeit
werden nicht anerkannt.

## Arbeitsumfang
Arbeitsumfang

Für das Gebäude sind unter Beachtung aller Vorbemerkungen insbesondere folgende Leistungen für die beschriebenen Arbeiten zu erbringen:

1)  Allgemein
Erstellen der Aufmaße, Übergabe von Bestandsunterlagen mit technischen Nachweisen und Produktunterlagen. Diese müssen vor Abnahme komplett und rechtzeitig vorliegen. Mit diesen Unterlagen sind entsprechende Konformitätserklärungen der ausführenden Firma über alle notwendigen Angaben der Ausführung nach allgemeiner bauaufsichtlicher Zulassung vorzulegen, soweit für die beschriebenen Massnahmen erforderlich.
Inhalt und Aufbau der Erklärung : gem. Formblatt / Anlage des DIFB zur bauaufsichtlichen Zulassung des Herstellers.

2) Auszuführende Arbeiten allgemein
- Baustelleneinrichtung (sind in die Positionen einzukalkulieren)

3)  Als Grundlage gelten die nachfolgenden Leistungsbeschreibungen und Pläne im Anhang. Die beschriebenen Leistungen verstehen sich als fix und fertige Arbeit nach den anerkannten Regeln der Technik, sowie einschl. aller erforderlichen Materialien und Werkzeugen, Hebezeuge und sonstiger Transport- und Hilfsmittel, etc. nach Erfordernis und Wahl des AN für eine fachgerechte Ausführung.

## Ende der Baubeschreibung

## LV 009: 2023_09-Trockenbauarbeiten
Datum: 30.01.2026

### Gewerk 1 Trockenbauarbeiten

#### Titel 1.1 Trockenbauwände

**1.1.1 Trennwand H bis 2,7 m WD 100 mm Rw 50 dB UK Stahlblechprofil verz Einfachständerwerk Mineralwolle MW D 80mm Gipspl. Baupl.H2 2lagig D 12,5mm D 12,5mm Q2 2lagig D 12,5mm D 12,5mm Q2**
STLB-Bau 2025-04 039
Nichttragende innere Trennwand DIN 4103-1, Einbaubereich 1 DIN 4103-1 (Bereiche mit geringer Menschenansammlung),
Höhe Wand bis '2,7' m,

Dicke Wand '100' mm,

bewertetes Schalldämm-Maß DIN 4109 Rw '50' dB,

Unterkonstruktion aus verzinkten Stahlblechprofilen DIN EN 14195 und DIN 18182-1, als Einfachständerwerk, CW/UW 100,
Ständerachsabstand '625' mm,

Dämmschicht aus Mineralwolle MW DIN EN 13162, Dämmschichtdicke 80 mm, Anwendungsgebiet DIN 4108-10 WTR, einlagig, dicht stoßen,
Beplankung beidseitig, aus Gipsplatten DIN 18180 und DIN EN 520, imprägnierte Bauplatten Typ H2,
1. Seite 2-lagig, Dicke 1. Seite 1. Lage 12,5 mm, Dicke 1. Seite 2. Lage 12,5 mm,
Spachtelung Qualitätsstufe Q2,
2. Seite 2-lagig, Dicke 2. Seite 1. Lage 12,5 mm, Dicke 2. Seite 2. Lage 12,5 mm,
Spachtelung 2. Seite Qualitätsstufe Q2,
befestigen mit Schnellbauschrauben DIN EN 14566 und DIN 18182-2.
Menge: 160 m2
DIN276/2018-12: 342

**1.1.2 Trennwand H bis 2,7 m WD 150 mm Rw 50 dB UK Stahlblechprofil verz Einfachständerwerk Mineralwolle MW D 80mm Gipspl. Baupl.A 2lagig D 12,5mm D 12,5mm Q2 2lagig D 12,5mm D 12,5mm Q2**
STLB-Bau 2025-04 039
Nichttragende innere Trennwand DIN 4103-1, Einbaubereich 1 DIN 4103-1 (Bereiche mit geringer Menschenansammlung),
Höhe Wand bis '2,7' m,

Dicke Wand '150' mm,

bewertetes Schalldämm-Maß DIN 4109 Rw '50' dB,

Unterkonstruktion aus verzinkten Stahlblechprofilen DIN EN 14195 und DIN 18182-1, als Einfachständerwerk, CW/UW 100,
Ständerachsabstand '625' mm,

Dämmschicht aus Mineralwolle MW DIN EN 13162, Dämmschichtdicke 80 mm, Anwendungsgebiet DIN 4108-10 WTR, einlagig, dicht stoßen,
Beplankung beidseitig, aus Gipsplatten DIN 18180 und DIN EN 520, Bauplatten Typ A,
1. Seite 2-lagig, Dicke 1. Seite 1. Lage 12,5 mm, Dicke 1. Seite 2. Lage 12,5 mm,
Spachtelung Qualitätsstufe Q2,
2. Seite 2-lagig, Dicke 2. Seite 1. Lage 12,5 mm, Dicke 2. Seite 2. Lage 12,5 mm,
Spachtelung 2. Seite Qualitätsstufe Q2,
befestigen mit Schnellbauschrauben DIN EN 14566 und DIN 18182-2.
Menge: 45 m2
DIN276/2018-12: 342

**1.1.3 Vorsatzschale Vorwandinstallation H bis 2,7 m Abst. 125 - 175 mm WD 75 mm Rw 50 dB UK Stahlblechprofil verz Einfachständerwerk Mineralwolle MW D 40mm Gipspl. Baupl.H2 2lagig D 12,5mm D 12,5mm Q2**
Vorsatzschale für Vorwandinstallation, Einbaubereich 1 DIN 4103-1 (Bereiche mit geringer Menschenansammlung),
Höhe Wand bis 2,7 m,
Abstand zwischen Beplankung und Wand bis 125 - 175 mm,
Dicke Wand 75 mm,
bewertetes Schalldämm-Maß DIN 4109 Rw 50 dB,
Unterkonstruktion aus verzinkten Stahlblechprofilen DIN EN 14195 und DIN 18182-1, als Einfachständerwerk, CW/UW 50,
Ständerachsabstand 625 mm,
Dämmschicht aus Mineralwolle MW DIN EN 13162, Dämmschichtdicke 40 mm, in Platten, Anwendungsgebiet DIN 4108-10 WTR, einlagig, dicht stoßen,
Beplankung einseitig, aus Gipsplatten DIN 18180 und DIN EN 520, imprägnierte Bauplatten Typ H2,
1. Seite 2-lagig, Dicke 1. Seite 1. Lage 12,5 mm, Dicke 1. Seite 2. Lage 12,5 mm,
Spachtelung Qualitätsstufe Q2,
befestigen mit Schnellbauschrauben DIN EN 14566 und DIN 18182-2, Ausführung gemäß Zeichnung.
Menge: 250 m2
DIN276/2018-12: 345

**1.1.4 Vorsatzschale Zwischenabstützung H bis 2,7 m Abst. 125 - 175 mm WD 75 mm Rw 50 dB UK Stahlblechprofil verz Einfachständerwerk Mineralwolle MW D 40mm Gipspl. Baupl.H2 2lagig D 12,5mm D 12,5mm Q2**
Vorsatzschale mit Zwischenabstützung, Einbaubereich 1 DIN 4103-1 (Bereiche mit geringer Menschenansammlung),
Höhe Wand bis 2,7 m,
Abstand zwischen Beplankung und Wand bis 125 - 175 mm,
Dicke Wand 75 mm,
bewertetes Schalldämm-Maß DIN 4109 Rw 50 dB,
Unterkonstruktion aus verzinkten Stahlblechprofilen DIN EN 14195 und DIN 18182-1, als Einfachständerwerk, CW/UW 50,
Ständerachsabstand 625 mm,
Dämmschicht aus Mineralwolle MW DIN EN 13162, Dämmschichtdicke 40 mm, in Platten, Anwendungsgebiet DIN 4108-10 WTR, einlagig, dicht stoßen,
Beplankung einseitig, aus Gipsplatten DIN 18180 und DIN EN 520, imprägnierte Bauplatten Typ H2,
1. Seite 2-lagig, Dicke 1. Seite 1. Lage 12,5 mm, Dicke 1. Seite 2. Lage 12,5 mm,
Spachtelung Qualitätsstufe Q2,
befestigen mit Schnellbauschrauben DIN EN 14566 und DIN 18182-2, Ausführung gemäß Zeichnung.
Menge: 40 m2
DIN276/2018-12: 345

**1.1.5 Zulage für Kleinflächen 5m²**
Zulage Kleinflächen unter 5m²

Zulage für vorbeschriebene Leistungen unter 5m²
Abrechnung pro Stück
Menge: 36 St

**1.1.6 Trockenputz Gipspl. Baupl.A D 12,5mm Innenwand**
STLB-Bau 2025-04 039
Trockenputz aus Gipsplatten DIN 18180 und DIN EN 520, Bauplatten Typ A, Dicke 12,5 mm, auf Innenwänden, ansetzen im Dünnbettverfahren auf ebenem Untergrund, Spachtelung Qualitätsstufe Q2, Arbeitshöhe der zu bearbeitenden oder zu bekleidenden Fläche bis 3,5 m über der Standfläche des hierfür erforderlichen Gerüstes.
Menge: 60 m2
DIN276/2018-12: 345

**1.1.7 Außenecke Kantenschutzprofil/Eckschutzschiene Stahl verz Trennwand Gipspl. 2lagig D 12,5mm**
STLB-Bau 2025-04 039
Außenecke, mit Kantenschutzprofil/Eckschutzschiene, aus verzinktem Stahl,
Ausführung an nichttragender innerer Trennwand, Bekleidung aus Gipsplatten, Bauplatten Typ A, 2-lagig, Dicke 12,5 mm, Einfachständerwerk, Arbeitshöhe der zu bearbeitenden Fläche bis 3,5 m über der Standfläche des hierfür erforderlichen Gerüstes.
Menge: 120 m
DIN276/2018-12: 342

**1.1.8 Tragständer**
Tragständer im Wandhohlraum, aus Stahlprofilen, verzinkt,
Länge 2,7 m, für Sanitärausstattungsgegenstände, Arbeitshöhe des Montageortes bis 3,5 m über der Standfläche des hierfür erforderlichen Gerüstes.
Menge: 150 St
DIN276/2018-12: 342

**1.1.9 Anschlussfuge abdichten Wand elast.Dichtstoff Acrylatdispersion**
STLB-Bau 2025-04 034
Anschlussfuge abdichten zwischen Wand aus Gipsplatten, und Gipsplatten, innen, mit elastischem Dichtstoff, Basis Acrylatdispersion, weiß, Verhältnis Fugenbreite zu Dichtstofftiefe 1:1.
Menge: 220 m
DIN276/2018-12: 345

**1.1.10 Putzglattstrich Trockenwandeinbau Wand Kalkzement-Normalputzm. D 2-5mm**
Glattstrich Putz vor Trockenwandeinabu, auf Wand, innen, ausgleichen mit Kalkzement-Normalputzmörtel (GP), Dicke über 2 bis 5 mm, Untergrund Kalksandsteinmauerwerk.
Menge: 210 m
DIN276/2018-12: 349

**1.1.11 Stützenbekl. 3-seitig Abwickl. 1 m F30 Gipspl. Feuerschutzpl. DF D 15mm einlagig Q2**
STLB-Bau 2020-04 039
Stützenbekleidung, 3-seitig, Befestigungsuntergrund Stahl,
Abwicklung der Bearbeitungsflächen '0,40' m,
Feuerwiderstandsklasse F 30 DIN 4102-2, ohne Unterkonstruktion, Anschluss gleitend, wird gesondert vergütet,
Bekleidung aus Gipsplatten DIN 18180 und DIN EN 520, Feuerschutzplatten Typ DF, Plattendicke 15 mm, einlagig, befestigen mit Schnellbauschrauben, Spachtelung Qualitätsstufe Q2.
Menge: 25 m
DIN276/2018-12: 345

**1.1.12 Verstärkung der Unterkonstruktion B= 600mm**
Verstärkung Breite 600mm
als Zulage zu Ständerwänden für den
Einbau von OSB-Plattenstreifen
d = 12,5 mm, Breite 600 mm,
in versch. Längen, Einbau nach Angabe
Menge: 30 m2

#### Titel 1.2 Decken

**1.2.1 Unterdecke Gipspl. einlagig Baupl.A D 12,5mm UK Stahlblechprofil verz Grund-Tragprofil Noniusabhänger Abhänge-H 100 mm Q2**
STLB-Bau 2025-04 039
Unterdecke DIN 18168-1, Bekleidung aus Gipsplatten DIN 18180 und DIN EN 520, einlagig, Bauplatten Typ A, Dicke 12,5 mm, befestigen mit Schnellbauschrauben DIN EN 14566 und DIN 18182-2, Unterkonstruktion aus verzinkten Stahlblechprofilen DIN EN 14195 und DIN 18182-1, Grund- und Tragprofil als CD 60/27-Profil DIN 18182-1, Dicke 0,6 mm, abhängen mit Noniusabhängern,
Abhängehöhe '100' mm,
befestigen mit bauaufsichtlich zugelassenen Befestigungsmitteln, Befestigungsuntergrund Stahlbeton, Unterkonstruktion verdeckt, Spachtelung Qualitätsstufe Q2, Arbeitshöhe der zu bearbeitenden oder zu bekleidenden Fläche bis 3,5 m über der Standfläche des hierfür erforderlichen Gerüstes.
Menge: 550 m2
DIN276/2018-12: 354

**1.2.2 Unterdecke Gipspl. einlagig Baupl.H2 D 12,5mm UK Stahlblechprofil verz Grund-Tragprofil Noniusabhänger Abhänge-H 150 mm Q2**
STLB-Bau 2025-04 039
Unterdecke DIN 18168-1, Bekleidung aus Gipsplatten DIN 18180 und DIN EN 520, einlagig, imprägnierte Bauplatten Typ H2, Dicke 12,5 mm, befestigen mit Schnellbauschrauben DIN EN 14566 und DIN 18182-2, Unterkonstruktion aus verzinkten Stahlblechprofilen DIN EN 14195 und DIN 18182-1, Grund- und Tragprofil als CD 60/27-Profil DIN 18182-1, Dicke 0,6 mm, abhängen mit Noniusabhängern,
Abhängehöhe '150' mm,
befestigen mit bauaufsichtlich zugelassenen Befestigungsmitteln, Befestigungsuntergrund Stahlbeton, Unterkonstruktion verdeckt, Spachtelung Qualitätsstufe Q2, Arbeitshöhe der zu bearbeitenden oder zu bekleidenden Fläche bis 3,5 m über der Standfläche des hierfür erforderlichen Gerüstes.
Menge: 120 m2
DIN276/2018-12: 354

**1.2.3 Unterdecke Spannweite 1,65 m Gipspl. einlagig Baupl.H2 D 12,5mm UK Stahlblechprofil verz Tragprofil Q2**
Unterdecke DIN 18168-1, freigespannt,
Spannweite 1,65 m, Bekleidung aus Gipsplatten DIN 18180 und DIN EN 520, einlagig, imprägnierte Bauplatten Typ H2, Dicke 12,5 mm, befestigen mit Schnellbauschrauben DIN EN 14566 und DIN 18182-2, Unterkonstruktion aus verzinkten Stahlblechprofilen DIN EN 14195 und DIN 18182-1, Tragprofil als CW 50/50-Profil DIN 18182-1, Dicke 0,6 mm, befestigen mit bauaufsichtlich zugelassenen Befestigungsmitteln, Befestigungsuntergrund Stahlbeton, Spachtelung Qualitätsstufe Q2, Arbeitshöhe der zu bearbeitenden oder zu bekleidenden Fläche bis 3,5 m über der Standfläche des hierfür erforderlichen Gerüstes.
Menge: 100 m2
DIN276/2018-12: 354

**1.2.4 Anschlussfuge abdichten Decke elast.Dichtstoff Acrylatdispersion**
STLB-Bau 2025-04 034
Anschlussfuge abdichten zwischen Decke aus Gipsplatten, und Gipsplatten, innen, mit elastischem Dichtstoff, Basis Acrylatdispersion, weiß, Verhältnis Fugenbreite zu Dichtstofftiefe 1:1.
Menge: 580 m
DIN276/2018-12: 354

**1.2.5 Zulage für Kleinflächen 5 m²**
Zulage Kleinflächen unter 5m²

Zulage für vorbeschriebene Leistungen unter 5 m²
Abrechnung pro Stück
Menge: 25 St

**1.2.6 Verstärkung der Unterkonstruktion B= 300 mm**
Verstärkung Breite 300 mm
als Zulage zu Ständerwänden für den
Einbau von OSB-Plattenstreifen
d = 12,5 mm, Breite 300 mm,
in versch. Längen, Einbau nach Angabe
Menge: 10 m2

#### Titel 1.3 Öffnungen

**1.3.1 Öffnung herstellen UK auswechseln WD 100 mm 50/40/2 B 1,01 m H 2,135 m Trennwand Gipspl.**
Öffnung herstellen, einschl. Unterkonstruktion auswechseln, eckig, für Türeinbau,
Dicke Wand 100 mm, 50/40/2, Einfachständerwerk,
Breite 1,01 m,
Höhe 2,135 m,
Ausführung an nichttragender innerer Trennwand, Bekleidung aus Gipsplatten, imprägnierte Bauplatten, Typ H2, 1. Seite 2-lagig, Dicke 1. Seite 1. Lage 12,5 mm, Dicke 1. Seite 2. Lage 12,5 mm,
2. Seite 2-lagig, Dicke 2. Seite 1. Lage 12,5 mm, Dicke 2. Seite 2. Lage 12,5 mm, Arbeitshöhe der zu bearbeitenden Fläche bis 3,5 m über der Standfläche des hierfür erforderlichen Gerüstes.
Menge: 22 St
DIN276/2018-12: 344

**1.3.2 Öffnung herstellen bis 0,1m2 Trennwand einseitig Gipspl. Mineralwolle D 40mm**
Öffnung herstellen, eckig, Einfachständerwerk,
bis 0,1m2
Ausführung an nichttragender innerer Trennwand, Öffnung einseitig, Bekleidung aus Gipsplatten, Bauplatten Typ A oder Typ H2, 1. Seite 2-lagig, Dicke 1. Seite 1. Lage 12,5 mm, Dicke 1. Seite 2. Lage 12,5 mm, Dämmschicht aus Mineralwolle, Dämmschichtdicke 40 mm, Anwendungsgebiet DIN 4108-10 WTR, MW DIN EN 13162, Arbeitshöhe der zu bearbeitenden Fläche bis 3,5 m über der Standfläche des hierfür erforderlichen Gerüstes.
Menge: 35 St
DIN276/2018-12: 344

**1.3.3 Öffnung herstellen > 0,1 bis 0,2 m2 Trennwand einseitig Gipspl. Mineralwolle D 40mm**
Öffnung herstellen, eckig, Einfachständerwerk,
> 0,1 bis 0,2 m2
Ausführung an nichttragender innerer Trennwand, Öffnung einseitig, Bekleidung aus Gipsplatten, Bauplatten Typ A oder Typ H2, 1. Seite 2-lagig, Dicke 1. Seite 1. Lage 12,5 mm, Dicke 1. Seite 2. Lage 12,5 mm, Dämmschicht aus Mineralwolle, Dämmschichtdicke 40 mm, Anwendungsgebiet DIN 4108-10 WTR, MW DIN EN 13162, Arbeitshöhe der zu bearbeitenden Fläche bis 3,5 m über der Standfläche des hierfür erforderlichen Gerüstes.
Menge: 4 St
DIN276/2018-12: 344

**1.3.4 Öffnung herstellen bis 0,1 m2 Schachtwand F90 beidseitig Gipspl. Mineralwolle D 40mm**
Öffnung herstellen, eckig, Einfachständerwerk,
bis 0,1 m2
Ausführung an nichttragender innerer Schachtwand F90, Öffnung beidseitig, Bekleidung aus Gipsfaserplatten, Dämmschicht aus Mineralwolle, Dämmschichtdicke 40 mm, Anwendungsgebiet DIN 4108-10 WTR, MW DIN EN 13162, Arbeitshöhe der zu bearbeitenden Fläche bis 3,5 m über der Standfläche des hierfür erforderlichen Gerüstes.
Menge: 2 St
DIN276/2018-12: 344

**1.3.5 Öffnung herstellen bis Durchm 10 cm Trennwand einseitig Gipspl. Mineralwolle**
Öffnung herstellen, rund, Einfachständerwerk,
bis Durchmesser 10 cm,
Ausführung an nichttragender innerer Trennwand, Öffnung einseitig, Bekleidung aus Gipsplatten, Bauplatten Typ A oder Typ H2, 1. Seite 2-lagig, Dicke 1. Seite 1. Lage 12,5 mm, Dicke 1. Seite 2. Lage 12,5 mm, Dämmschicht aus Mineralwolle, Arbeitshöhe der zu bearbeitenden Fläche bis 3,5 m über der Standfläche des hierfür erforderlichen Gerüstes.
Menge: 150 St
DIN276/2018-12: 344

**1.3.6 Öffnung herstellen Durchm 10 - 20 cm Trennwand einseitig Gipspl. Mineralwolle**
Öffnung herstellen, rund, Einfachständerwerk,
Durchmesser 10 - 20 cm,
Ausführung an nichttragender innerer Trennwand, Öffnung einseitig, Bekleidung aus Gipsplatten, Bauplatten Typ A oder Typ H2, 1. Seite 2-lagig, Dicke 1. Seite 1. Lage 12,5 mm, Dicke 1. Seite 2. Lage 12,5 mm, Dämmschicht aus Mineralwolle, Arbeitshöhe der zu bearbeitenden Fläche bis 3,5 m über der Standfläche des hierfür erforderlichen Gerüstes.
Menge: 20 St
DIN276/2018-12: 344

**1.3.7 Öffnung herstellen bis Durchm 10 cm Trennwand beidseitig Gipspl. Mineralwolle**
Öffnung herstellen, rund, Einfachständerwerk,
bis Durchmesser 10 cm,
Ausführung an nichttragender innerer Trennwand, Öffnung beidseitig, Bekleidung aus Gipsplatten, Bauplatten Typ A, 1. Seite 2-lagig, Dicke 1. Seite 1. Lage 12,5 mm, Dicke 1. Seite 2. Lage 12,5 mm, Dämmschicht aus Mineralwolle, Arbeitshöhe der zu bearbeitenden Fläche bis 3,5 m über der Standfläche des hierfür erforderlichen Gerüstes.
Menge: 170 St
DIN276/2018-12: 344

**1.3.8 Öffnung herstellen bis 0,1m2 Unterdecke Gipspl. einlagig D 12,5mm**
Öffnung herstellen, eckig,
bis 0,1 m2
Ausführung an Unterdecke aus Gipsplatten, einlagig, Bauplatten Typ A oder Typ H2, Dicke 12,5 mm, Arbeitshöhe der zu bearbeitenden Fläche bis 3,5 m über der Standfläche des hierfür erforderlichen Gerüstes.
Menge: 130 St
DIN276/2018-12: 352

**1.3.9 Öffnung herstellen > 0,3 - 0,4 m2 Unterdecke Gipspl. einlagig D 12,5mm**
Öffnung herstellen, eckig,
> 0,3 - 0,4 m2
Ausführung an Unterdecke aus Gipsplatten, einlagig, Bauplatten Typ A oder Typ H2, Dicke 12,5 mm, Arbeitshöhe der zu bearbeitenden Fläche bis 3,5 m über der Standfläche des hierfür erforderlichen Gerüstes.
Menge: 14 St
DIN276/2018-12: 352

**1.3.10 Öffnung herstellen bis Durchm 10 cm Unterdecke Gipspl. einlagig D 12,5mm**
Öffnung herstellen, eckig,
bis Durchmesser 10 cm
Ausführung an Unterdecke aus Gipsplatten, einlagig, Bauplatten Typ A oder Typ H2, Dicke 12,5 mm, Arbeitshöhe der zu bearbeitenden Fläche bis 3,5 m über der Standfläche des hierfür erforderlichen Gerüstes.
Menge: 75 St
DIN276/2018-12: 352

**1.3.11 Öffnung herstellen Durchm 10 - 20 cm Unterdecke Gipspl. einlagig D 12,5mm**
Öffnung herstellen, eckig,
Durchmesser 10 - 20 cm
Ausführung an Unterdecke aus Gipsplatten, einlagig, Bauplatten Typ A oder Typ H2, Dicke 12,5 mm, Arbeitshöhe der zu bearbeitenden Fläche bis 3,5 m über der Standfläche des hierfür erforderlichen Gerüstes.
Menge: 10 St
DIN276/2018-12: 352

**1.3.12 Sondierungsöffnung herstellen bis 0,3 m2 Trennwand und Decke einseitig Gipspl. Mineralwolle**
Sondierungsöffnung herstellen, eckig, Trockenbau Bestandswand oder Bestandsdecke,
bis 0,3 m2
Ausführung an nichttragender innerer Trennwand oder abgehang Decke, Öffnung einseitig, Bekleidung aus Gipsplatten, Bauplatten Typ A oder Typ H2, Dämmschicht aus Mineralwolle, Anwendungsgebiet DIN 4108-10 WTR, MW DIN EN 13162, Arbeitshöhe der zu bearbeitenden Fläche bis 3,5 m über der Standfläche des hierfür erforderlichen Gerüstes.
Menge: 40 St
DIN276/2018-12: 344

**1.3.13 Schliessen Wanddurchführungen > 0,1 bis 0,2 m2 Trennwand einseitig Gipspl.**
Schliessen Wanddurchführungen
> 0,1 bis 0,2 m2
Wanddurchführungen in Trockenbauständerwänden nach erfolgter Installation
verbleibende Öffnungen sind auszuschäumen, einschl. nachträgliches An-
arbeiten der Wandbekleidung und
Beplankung an Einbauteile.
Menge: 20 St

#### Titel 1.4 Revisionsklappen

**1.4.1 Revisionsklappe Rahmen Alu Füllung Gipspl. D 12,5mm L 300 mm B 300 mm Schnappverschluss Fangsicherung zweiseitig inkl. Öffnung herstellen**
Revisionsklappe, Rahmen aus Aluminium, mit Füllung aus Gipsplatten, Spachtelung Qualitätsstufe Q2 (Standardausführung), Dicke 12,5 mm,

Höhe 300 mm,
Breite 300 mm,

Mit Schnappverschluss und zweiseitiger Fangsicherung.
Leistungsumfang einschl.: Herstellen der erforderlichen eckigen Öffnung in der Unterdecke, Montage der Revisionsklappe, Anschluss an die vorhandene Unterdecke aus Gipsplatten, einlagig, Bauplatten Typ A oder H2, Dicke 12,5 mm, Anpassungs- und Befestigungsarbeiten gemäß Herstellerangaben. Arbeitshöhe der zu bearbeitenden Fläche bis 3,5 m über der Standfläche des hierfür erforderlichen Gerüstes.
Menge: 45 St
DIN276/2018-12: 342

**1.4.2 Revisionsklappe Rahmen Alu Füllung Gipspl. D 12,5mm L 400 mm B 400 mm Schnappverschluss Fangsicherung zweiseitig inkl. Öffnung herstellen**
Revisionsklappe, Rahmen aus Aluminium, mit Füllung aus Gipsplatten, Spachtelung Qualitätsstufe Q2 (Standardausführung), Dicke 12,5 mm,

Höhe 400 mm,
Breite 400 mm,

Mit Schnappverschluss und zweiseitiger Fangsicherung.
Leistungsumfang einschl.: Herstellen der erforderlichen eckigen Öffnung in der Unterdecke, Montage der Revisionsklappe, Anschluss an die vorhandene Unterdecke aus Gipsplatten, einlagig, Bauplatten Typ A oder H2, Dicke 12,5 mm, Anpassungs- und Befestigungsarbeiten gemäß Herstellerangaben. Arbeitshöhe der zu bearbeitenden Fläche bis 3,5 m über der Standfläche des hierfür erforderlichen Gerüstes.
Menge: 60 St
DIN276/2018-12: 342

**1.4.3 Revisionsklappe Rahmen Alu Füllung Gipspl. D 12,5mm L 600 mm B 600 mm Schnappverschluss Fangsicherung zweiseitig inkl. Öffnung herstellen**
Revisionsklappe, Rahmen aus Aluminium, mit Füllung aus Gipsplatten, Spachtelung Qualitätsstufe Q2 (Standardausführung), Dicke 12,5 mm,

Höhe 600 mm,
Breite 600 mm,

Mit Schnappverschluss und zweiseitiger Fangsicherung.
Leistungsumfang einschl.: Herstellen der erforderlichen eckigen Öffnung in der Unterdecke, Montage der Revisionsklappe, Anschluss an die vorhandene Unterdecke aus Gipsplatten, einlagig, Bauplatten Typ A oder H2, Dicke 12,5 mm, Anpassungs- und Befestigungsarbeiten gemäß Herstellerangaben. Arbeitshöhe der zu bearbeitenden Fläche bis 3,5 m über der Standfläche des hierfür erforderlichen Gerüstes.
Menge: 40 St
DIN276/2018-12: 342

**1.4.4 Revisionsklappe Rahmen Alu Füllung Gipspl. D 12,5mm L 300 mm B 300 mm inkl. Öffnung herstellen**
Revisionsklappe, Rahmen aus Aluminium, mit Füllung aus Gipsplatten, Spachtelung Qualitätsstufe Q2 (Standardausführung), Dicke 12,5 mm,

Höhe 300 mm,
Breite 300 mm,

Leistungsumfang einschl.: Herstellen der erforderlichen eckigen Öffnung in der Trockenbauwand, Montage der Revisionsklappe, Anschluss an die vorhandene Trockenbauwand aus Gipsplatten, zweilagig, Bauplatten Typ A oder H2, 1. Lage 12,5 mm, 2 Lage 12,5 mm, Anpassungs- und Befestigungsarbeiten gemäß Herstellerangaben. Arbeitshöhe der zu bearbeitenden Fläche bis 3,5 m über der Standfläche des hierfür erforderlichen Gerüstes.
Menge: 35 St
DIN276/2018-12: 342
